# Prensaestopa Iris-MC, referencia 2143029 de Pemsa. PG29 ( 4x 9)

- Propiedad del archivo: CONSTRUNARIO
- Formato: FIEBDC-3/2012
- Programa: Construnario Versión 3.51
- Fecha de los precios: 16/04/2024
- Divisa: EUR

**PEM21430029** u Prensaestopa Iris-MC, referencia 2143029 de Pemsa. PG29 ( 4x 9)
Precio: 26.05
Prensaestopa Iris-MC, referencia 2143029 de Pemsa. PG29 ( 4x 9) Código EAN: 8431927117182 Código ETIM 8.0: EC000441
