# Prensaestopa Iris-MC, referencia 21431320 de Pemsa. M32 ( 3x 7)

- Propiedad del archivo: CONSTRUNARIO
- Formato: FIEBDC-3/2012
- Programa: Construnario Versión 3.51
- Fecha de los precios: 16/04/2024
- Divisa: EUR

**PEM21431320** u Prensaestopa Iris-MC, referencia 21431320 de Pemsa. M32 ( 3x 7)
Precio: 14.72
Prensaestopa Iris-MC, referencia 21431320 de Pemsa. M32 ( 3x 7) Código EAN: 8431927117205 Código ETIM 8.0: EC000441
