# Prensaestopa Iris-MA, referencia 21930016 de Pemsa. PG16 (D 5)

- Propiedad del archivo: CONSTRUNARIO
- Formato: FIEBDC-3/2012
- Programa: Construnario Versión 3.51
- Fecha de los precios: 16/04/2024
- Divisa: EUR

**PEM21930016** u Prensaestopa Iris-MA, referencia 21930016 de Pemsa. PG16 (D 5)
Precio: 6.62
Prensaestopa Iris-MA, referencia 21930016 de Pemsa. PG16 (D 5) Código EAN: 8431927118127 Código ETIM 8.0: EC000441
