# Prensaestopas HSK-Flex, referencia 22020009 de Pemsa. PG 9 ( 4/ 8) gris

- Propiedad del archivo: CONSTRUNARIO
- Formato: FIEBDC-3/2012
- Programa: Construnario Versión 3.51
- Fecha de los precios: 16/04/2024
- Divisa: EUR

**PEM22020009** u Prensaestopas HSK-Flex, referencia 22020009 de Pemsa. PG 9 ( 4/ 8) gris
Precio: 3.66
Prensaestopas con sistema de cierre por diafragma mejorado con junta de NBR, cabeza con extremo flexible para la protección del doblado del cable y un índice de protección de IP68 (10 bar) según EN 60529. Disponible en rosca métrica de M12 a M63 y en rosca PG 7 a PG48 para diversos diámetros de cable. Fabricado en poliamida 6 autoextinguible color gris RAL 7035 y color negro RAL 9005. Aplicaciones Industriales y especiales. Código EAN: 8431927001320 Código ETIM 8.0: EC000441
