# Prensaestopas HSK-Inox, referencia 22070320 de Pemsa. M32 (18/25)

- Propiedad del archivo: CONSTRUNARIO
- Formato: FIEBDC-3/2012
- Programa: Construnario Versión 3.51
- Fecha de los precios: 16/04/2024
- Divisa: EUR

**PEM22070320** u Prensaestopas HSK-Inox, referencia 22070320 de Pemsa. M32 (18/25)
Precio: 213.82
Prensaestopas metálico con sistema de cierre por diafragma mejorado con junta NBR y un índice de protección de IP68 (10 bar) según EN 60529. Disponible en rosca métrica de M12 a M40 para diversos diámetros de cable. Fabricado en acero inoxidable AISI 304. Para aplicaciones en Industria alimentaria y entornos agresivos. Código EAN: 8431927020260 Código ETIM 8.0: EC000441
