# Prensaestopas metálico HSK-M EX, referencia 22081250 de Pemsa. M25 (14/18)

- Propiedad del archivo: CONSTRUNARIO
- Formato: FIEBDC-3/2012
- Programa: Construnario Versión 3.51
- Fecha de los precios: 16/04/2024
- Divisa: EUR

**PEM22081250** u Prensaestopas metálico HSK-M EX, referencia 22081250 de Pemsa. M25 (14/18)
Precio: 31.23
Prensaestopas metálico con sistema de cierre por diafragma mejorado con junta NBR y un índice de protección de IP68 (10 bar) según EN 60529. Disponible en rosca métrica de M12 a M63 y en rosca PG 7 a PG48 para diversos diámetros de cable. Fabricado en latón niquelado. Aplicaciones ATEX con atmósferas explosivas. Código EAN: 8431927020420 Código ETIM 8.0: EC000441
