# Prensaestopas HSK-M EMV-D, referencia 22090320 de Pemsa. M32 (18/25)

- Propiedad del archivo: CONSTRUNARIO
- Formato: FIEBDC-3/2012
- Programa: Construnario Versión 3.51
- Fecha de los precios: 16/04/2024
- Divisa: EUR

**PEM22090320** u Prensaestopas HSK-M EMV-D, referencia 22090320 de Pemsa. M32 (18/25)
Precio: 108.35
Prensaestopas metálico con sistema de cierre por diafragma mejorado con junta NBR y un índice de protección de IP68 (10 bar) según EN 60529. Disponible en rosca métrica de M12 a M63 y en rosca PG 7 a PG48 para diversos diámetros de cable. Fabricado en latón niquelado. Aplicaciones que requieran compatibilidad electromagnética. Código EAN: 8431927020512 Código ETIM 8.0: EC000441
