# Racor recto básico de poliamida, referencia 30011500 de Pemsa. M50 (DN36)

- Propiedad del archivo: CONSTRUNARIO
- Formato: FIEBDC-3/2012
- Programa: Construnario Versión 3.51
- Fecha de los precios: 16/04/2024
- Divisa: EUR

**PEM30011500** u Racor recto básico de poliamida, referencia 30011500 de Pemsa. M50 (DN36)
Precio: 3.73
Racor recto básico de poliamida 6 autoextinguible libre de halógenos para montaje de tubos plásticos flexibles y helicoidales. Índice de protección IP44. Disponible en rosca métrica y PG para diversas medidas de tubo, en color GRIS RAL 7001. Código EAN: 8431927001955 Código ETIM 8.0: EC001178
