# Racor RPP prensaestopas plástico de poliamida 6, referencia 31072116 de Pemsa. M16 (DN10), gris

- Propiedad del archivo: CONSTRUNARIO
- Formato: FIEBDC-3/2012
- Programa: Construnario Versión 3.51
- Fecha de los precios: 16/04/2024
- Divisa: EUR

**PEM31072116** u Racor RPP prensaestopas plástico de poliamida 6, referencia 31072116 de Pemsa. M16 (DN10), gris
Precio: 16.59
Racor prensaestopas plástico de poliamida 6 autoextinguible color gris RAL 7011 y en color negro RAL 9005, el cuerpo del prensaestopas disponible en gris RAL 7035, rosca métrica y PG, índice de protección IP67. El racor RPP está indicado para el montaje de tubos flexibles Pemsaflex®, LG-PA, ST-PA, RF-PA, RB-PA, RB-PU y Macroflex®. Código EAN: 8431927025418 Código ETIM 8.0: EC001176
