# Racor PA6 PG11 (DN12) negro, referencia 32014211 de Pemsa

- Propiedad del archivo: CONSTRUNARIO
- Formato: FIEBDC-3/2012
- Programa: Construnario Versión 3.51
- Fecha de los precios: 16/04/2024
- Divisa: EUR

**PEM32014211** u Racor PA6 PG11 (DN12) negro, referencia 32014211 de Pemsa
Precio: 2.04
Racor recto básico de poliamida 6 autoextinguible libre de halógenos para montaje de tubos plásticos flexibles y helicoidales. Índice de protección IP65. Disponible en rosca métrica y PG para diversas medidas de tubo Código EAN: 8431927099969
