# Tapa para soporte tubo de poliamida 6 autoextinguible, referencia 32096700 de Pemsa. DN36, negro

- Propiedad del archivo: CONSTRUNARIO
- Formato: FIEBDC-3/2012
- Programa: Construnario Versión 3.51
- Fecha de los precios: 16/04/2024
- Divisa: EUR

**PEM32096700** u Tapa para soporte tubo de poliamida 6 autoextinguible, referencia 32096700 de Pemsa. DN36, negro
Precio: 1.42
Tapa para soporte tubo de poliamida 6 autoextinguible en color gris RAL 7011 y en color negro RAL 9005, libre de halógenos, no propagador de la llama, disponible en varias medidas. Asegura la fijación del tubo al soporte y facilita la identificación en los soportes de tubos flexibles de la gama Pemsaflex®. Código EAN: 8431927003966 Código ETIM 8.0: EC000000
