# Clip de unión de soportes tubo de poliamida 6 autoextinguible , referencia 32097500 de Pemsa. Negro

- Propiedad del archivo: CONSTRUNARIO
- Formato: FIEBDC-3/2012
- Programa: Construnario Versión 3.51
- Fecha de los precios: 15/04/2024
- Divisa: EUR

**PEM32097500** u Clip de unión de soportes tubo de poliamida 6 autoextinguible , referencia 32097500 de Pemsa. Negro
Precio: 0.19
Clip de unión de soportes tubo de poliamida 6 autoextinguible libre de halógenos, disponible en color gris RAL 7011 y en color negro RAL 9005 para tubos flexibles de la gama Pemsaflex®. Código EAN: 8431927003997 Código ETIM 8.0: EC000000
