# Racor recto de poliamida 6 RREM, referencia 32102116 de Pemsa. M16 (DN10), negro

- Propiedad del archivo: CONSTRUNARIO
- Formato: FIEBDC-3/2012
- Programa: Construnario Versión 3.51
- Fecha de los precios: 16/04/2024
- Divisa: EUR

**PEM32102116** u Racor recto de poliamida 6 RREM, referencia 32102116 de Pemsa. M16 (DN10), negro
Precio: 10.23
Racor recto de poliamida 6 autoextinguible en color gris RAL 7011 o en color negro RAL 9005 con rosca exterior metálica métrica y PG, libre de halógenos, no propagador de la llama, índice de protección IP67. El racor RREM de Pemsaflex® está indicado para el montaje de tubos flexibles Pemsaflex®, LG-PA, ST-PA, RF-PA, RB-PA y RB-PU. Código EAN: 8431927024268 Código ETIM 8.0: EC001176
