# Racor recto con anillo de fijación a superficie, referencia 33010095 de Pemsa. DN95, gris

- Propiedad del archivo: CONSTRUNARIO
- Formato: FIEBDC-3/2012
- Programa: Construnario Versión 3.51
- Fecha de los precios: 16/04/2024
- Divisa: EUR

**PEM33010095** u Racor recto con anillo de fijación a superficie, referencia 33010095 de Pemsa. DN95, gris
Precio: 29.07
Racor recto con anillo de fijación a superficie de Poliamida 6 autoextinguible, libre de halógenos en color gris RAL 7011 y en color negro RAL 9005. Disponible en varios diámetros. Formado por dos piezas y montaje con sistema click sin necesidad de tornillos. Permite el giro, pero no su desplazamiento axial. Adecuado para los tubos flexibles de gran diámetro Macroflex®. Código EAN: 8431927004017 Código ETIM 8.0: EC001176
