# Soporte medio de tubo de poliamida 12 autoextinguible, referencia 33110052 de Pemsa. DN52

- Propiedad del archivo: CONSTRUNARIO
- Formato: FIEBDC-3/2012
- Programa: Construnario Versión 3.51
- Fecha de los precios: 16/04/2024
- Divisa: EUR

**PEM33110052** u Soporte medio de tubo de poliamida 12 autoextinguible, referencia 33110052 de Pemsa. DN52
Precio: 13.03
Soporte medio de tubo de poliamida 12 autoextinguible libre de halógenos y disponible en varias medidas. Se utiliza conjuntamente con abrazaderas, dispone de pestañas para la correcta sujeción de tubos flexibles RB-PA y RB-PU para aplicaciones de Robótica. Código EAN: 8431927025777 Código ETIM 8.0: EC000000
