# Abrazadera de fijación de cables en tubos de poliamida, referencia 33130070 de Pemsa. DN70

- Propiedad del archivo: CONSTRUNARIO
- Formato: FIEBDC-3/2012
- Programa: Construnario Versión 3.51
- Fecha de los precios: 16/04/2024
- Divisa: EUR

**PEM33130070** u Abrazadera de fijación de cables en tubos de poliamida, referencia 33130070 de Pemsa. DN70
Precio: 27.10
Abrazadera de fijación de cables en tubos de poliamida 12 autoextinguible, libre de halógenos, color negro RAL9005 disponible en varias medidas. Se utiliza en el extremo del tubos para la fijar o embridar los cables. Código EAN: 8431927019080 Código ETIM 8.0: EC000000
