# Racor recto giratorio de poliamida 6, referencia 35010036 de Pemsa. PG36 (DN36)

- Propiedad del archivo: CONSTRUNARIO
- Formato: FIEBDC-3/2012
- Programa: Construnario Versión 3.51
- Fecha de los precios: 16/04/2024
- Divisa: EUR

**PEM35010036** u Racor recto giratorio de poliamida 6, referencia 35010036 de Pemsa. PG36 (DN36)
Precio: 16.40
Racor recto giratorio de poliamida 6 autoextinguible libre de halógenos para montaje de tubos flexibles plásticos tipo TFA, Ecoflex® y TM-PVC. Cuerpo giratorio que facilita la conexión al tubo y a la caja. Disponible en rosca métrica y PG para diversas medidas de tubo, en color Gris RAL 7001. Código EAN: 8431927004277 Código ETIM 8.0: EC001178
