# Racor recto giratorio de poliamida 6, referencia 35012400 de Pemsa. M40 (DN29) gris RAL7035

- Propiedad del archivo: CONSTRUNARIO
- Formato: FIEBDC-3/2012
- Programa: Construnario Versión 3.51
- Fecha de los precios: 16/04/2024
- Divisa: EUR

**PEM35012400** u Racor recto giratorio de poliamida 6, referencia 35012400 de Pemsa. M40 (DN29) gris RAL7035
Precio: 8.69
Racor recto giratorio de poliamida 6 en color gris con rosca métrica para montaje de tubos flexibles TFA, Ecoflex® y TM-PVC. Sistema de unión enchufable a tubo y roscado por el otro extremo. Cuerpo y tuerca en color gris (RAL 7035). Código EAN: 8431927046444 Código ETIM 8.0: EC001178
