# Racor metálico con rosca exterior y casquillo interior, referencia 37026630 de Pemsa. M63 (DN48)

- Propiedad del archivo: CONSTRUNARIO
- Formato: FIEBDC-3/2012
- Programa: Construnario Versión 3.51
- Fecha de los precios: 16/04/2024
- Divisa: EUR

**PEM37026630** u Racor metálico con rosca exterior y casquillo interior, referencia 37026630 de Pemsa. M63 (DN48)
Precio: 86.57
Racor metálico con rosca exterior y casquillo interior en latón niquelado para montaje de tubos TM, Ecoflex®, TM-PVC. Índice de protección IP54. Disponible en diversas medidas y en rosca métrica. Código EAN: 8431927118493 Código ETIM 8.0: EC001180
