# Racor RMT para acoplamiento a cajas de acero, referencia 37031201 de Pemsa. M20 (DN20)

- Propiedad del archivo: CONSTRUNARIO
- Formato: FIEBDC-3/2012
- Programa: Construnario Versión 3.51
- Fecha de los precios: 16/04/2024
- Divisa: EUR

**PEM37031201** u Racor RMT para acoplamiento a cajas de acero, referencia 37031201 de Pemsa. M20 (DN20)
Precio: 4.50
Racor RMT para acoplamiento a cajas de acero con sistema de protección EZ para la conexión de tubos RL en instalaciones que requieran elevadas prestaciones mecánicas y una resistencia media a la corrosión. Índice de protección IP54. Incorpora un extremo roscado al tubo RL para su conexión a cajas junto con una tuerca TCM. Disponible en diversos diámetros. Código EAN: 8431927015075 Código ETIM 8.0: EC000939
