# Racor RMT para acoplamiento a cajas de acero, referencia 37031400 de Pemsa. M40 (DN40)

- Propiedad del archivo: CONSTRUNARIO
- Formato: FIEBDC-3/2012
- Programa: Construnario Versión 3.51
- Fecha de los precios: 16/04/2024
- Divisa: EUR

**PEM37031400** u Racor RMT para acoplamiento a cajas de acero, referencia 37031400 de Pemsa. M40 (DN40)
Precio: 16.58
Racor RMT para acoplamiento a cajas de acero con sistema de protección EZ para la conexión de tubos RL en instalaciones que requieran elevadas prestaciones mecánicas y una resistencia media a la corrosión. Índice de protección IP54. Incorpora un extremo roscado al tubo RL para su conexión a cajas junto con una tuerca TCM. Disponible en diversos diámetros. Código EAN: 8431927015105 Código ETIM 8.0: EC000939
