# Junta plana de elastómero NBR en color azul, referencia 39090021 de Pemsa. PG21

- Propiedad del archivo: CONSTRUNARIO
- Formato: FIEBDC-3/2012
- Programa: Construnario Versión 3.51
- Fecha de los precios: 16/04/2024
- Divisa: EUR

**PEM39090021** u Junta plana de elastómero NBR en color azul, referencia 39090021 de Pemsa. PG21
Precio: 0.63
Junta plana de elastómero NBR en color azul, rosca métrica y PG para la colocación en rosca exterior de racores o manguitos proporcionando un índice de protección de IP67 al conjunto. Disponible en varias medidas. Código EAN: 8431927021373 Código ETIM 8.0: EC001181
