# Tuerca metálica TCM para tubos, referencia 40010036 de Pemsa. PG36

- Propiedad del archivo: CONSTRUNARIO
- Formato: FIEBDC-3/2012
- Programa: Construnario Versión 3.51
- Fecha de los precios: 16/04/2024
- Divisa: EUR

**PEM40010036** u Tuerca metálica TCM para tubos, referencia 40010036 de Pemsa. PG36
Precio: 2.86
Tuerca metálica TCM para tubos Código EAN: 8431927005533 Código ETIM 8.0: EC000940
