# Tuerca metálica TCM para tubos, referencia 40011320 de Pemsa. M32

- Propiedad del archivo: CONSTRUNARIO
- Formato: FIEBDC-3/2012
- Programa: Construnario Versión 3.51
- Fecha de los precios: 16/04/2024
- Divisa: EUR

**PEM40011320** u Tuerca metálica TCM para tubos, referencia 40011320 de Pemsa. M32
Precio: 1.33
Tuerca metálica TCM para tubos Código EAN: 8431927005595 Código ETIM 8.0: EC000940
