# Tuerca metálica TCM, referencia 40015011 de Pemsa. PG11. I304

- Propiedad del archivo: CONSTRUNARIO
- Formato: FIEBDC-3/2012
- Programa: Construnario Versión 3.51
- Fecha de los precios: 16/04/2024
- Divisa: EUR

**PEM40015011** u Tuerca metálica TCM, referencia 40015011 de Pemsa. PG11. I304
Precio: 13.05
Tuerca metálica de acero inoxidable AISI303, 304, con rosca métrica y rosca PG para conexión de tubos, racores y prensaestopas metálicos en acero inoxidable. Código EAN: 8431927100511 Código ETIM 8.0: EC000940
