# Tuerca EMC, referencia 40016009 de Pemsa. PG9

- Propiedad del archivo: CONSTRUNARIO
- Formato: FIEBDC-3/2012
- Programa: Construnario Versión 3.51
- Fecha de los precios: 16/04/2024
- Divisa: EUR

**PEM40016009** u Tuerca EMC, referencia 40016009 de Pemsa. PG9
Precio: 1.79
Tuerca EMC, referencia 40016009 de Pemsa. PG9 Código EAN: 8431927100603 Código ETIM 8.0: EC000940
