# Tuerca EMC, referencia 40016011 de Pemsa. PG11

- Propiedad del archivo: CONSTRUNARIO
- Formato: FIEBDC-3/2012
- Programa: Construnario Versión 3.51
- Fecha de los precios: 16/04/2024
- Divisa: EUR

**PEM40016011** u Tuerca EMC, referencia 40016011 de Pemsa. PG11
Precio: 1.94
Tuerca EMC, referencia 40016011 de Pemsa. PG11 Código EAN: 8431927100610 Código ETIM 8.0: EC000940
