# Tuerca EMC, referencia 40016013 de Pemsa. PG13

- Propiedad del archivo: CONSTRUNARIO
- Formato: FIEBDC-3/2012
- Programa: Construnario Versión 3.51
- Fecha de los precios: 16/04/2024
- Divisa: EUR

**PEM40016013** u Tuerca EMC, referencia 40016013 de Pemsa. PG13
Precio: 2.06
Tuerca EMC, referencia 40016013 de Pemsa. PG13 Código EAN: 8431927100627 Código ETIM 8.0: EC000940
