# Tuerca EMC, referencia 40016036 de Pemsa. PG36

- Propiedad del archivo: CONSTRUNARIO
- Formato: FIEBDC-3/2012
- Programa: Construnario Versión 3.51
- Fecha de los precios: 16/04/2024
- Divisa: EUR

**PEM40016036** u Tuerca EMC, referencia 40016036 de Pemsa. PG36
Precio: 5.89
Tuerca EMC, referencia 40016036 de Pemsa. PG36 Código EAN: 8431927100665 Código ETIM 8.0: EC000940
