# Tuerca EMC, referencia 40017630 de Pemsa. M63

- Propiedad del archivo: CONSTRUNARIO
- Formato: FIEBDC-3/2012
- Programa: Construnario Versión 3.51
- Fecha de los precios: 16/04/2024
- Divisa: EUR

**PEM40017630** u Tuerca EMC, referencia 40017630 de Pemsa. M63
Precio: 23.15
Tuerca EMC, referencia 40017630 de Pemsa. M63 Código EAN: 8431927100764 Código ETIM 8.0: EC000940
