# Tuerca TCP, referencia 40021400 de Pemsa. M40, gris

- Propiedad del archivo: CONSTRUNARIO
- Formato: FIEBDC-3/2012
- Programa: Construnario Versión 3.51
- Fecha de los precios: 16/04/2024
- Divisa: EUR

**PEM40021400** u Tuerca TCP, referencia 40021400 de Pemsa. M40, gris
Precio: 1.37
Tuerca TCP, referencia 40021500 de Pemsa. M50, gris Código EAN: 8431927005779 Código ETIM 8.0: EC000940
