# Tuerca TCP, referencia 40024009 de Pemsa. PG9, negro

- Propiedad del archivo: CONSTRUNARIO
- Formato: FIEBDC-3/2012
- Programa: Construnario Versión 3.51
- Fecha de los precios: 16/04/2024
- Divisa: EUR

**PEM40024009** u Tuerca TCP, referencia 40024009 de Pemsa. PG9, negro
Precio: 0.19
Tuerca de poliamida 6 libre de halógenos con rosca métrica y rosca PG y en varios colores, gris (RAL 7035), gris oscuro (RAL 7001) y negro (RAL 9005) para conexión de racores y elementos roscados de sistemas de tubos plásticos, rígidos, corrugados y flexibles. Código EAN: 8431927020567 Código ETIM 8.0: EC000940
