# Inserto-P, referencia 40030116 de Pemsa. PG16 d 7x13

- Propiedad del archivo: CONSTRUNARIO
- Formato: FIEBDC-3/2012
- Programa: Construnario Versión 3.51
- Fecha de los precios: 16/04/2024
- Divisa: EUR

**PEM40030116** u Inserto-P, referencia 40030116 de Pemsa. PG16 d 7x13
Precio: 0.18
Inserto-P, referencia 40030116 de Pemsa. PG16 d 7x13 Código EAN: 8431927095534 Código ETIM 8.0: EC000879
