# Inserto-P, referencia 40030129 de Pemsa. PG29 d 8x22

- Propiedad del archivo: CONSTRUNARIO
- Formato: FIEBDC-3/2012
- Programa: Construnario Versión 3.51
- Fecha de los precios: 16/04/2024
- Divisa: EUR

**PEM40030129** u Inserto-P, referencia 40030129 de Pemsa. PG29 d 8x22
Precio: 0.22
Inserto-P, referencia 40030129 de Pemsa. PG29 d 8x22 Código EAN: 8431927095558 Código ETIM 8.0: EC000879
