# Inserto-P, referencia 40030136 de Pemsa. PG36 d10x28

- Propiedad del archivo: CONSTRUNARIO
- Formato: FIEBDC-3/2012
- Programa: Construnario Versión 3.51
- Fecha de los precios: 16/04/2024
- Divisa: EUR

**PEM40030136** u Inserto-P, referencia 40030136 de Pemsa. PG36 d10x28
Precio: 0.26
Inserto-P, referencia 40030136 de Pemsa. PG36 d10x28 Código EAN: 8431927095565 Código ETIM 8.0: EC000879
