# Inserto-P, referencia 40030148 de Pemsa. PG48 d14x45

- Propiedad del archivo: CONSTRUNARIO
- Formato: FIEBDC-3/2012
- Programa: Construnario Versión 3.51
- Fecha de los precios: 16/04/2024
- Divisa: EUR

**PEM40030148** u Inserto-P, referencia 40030148 de Pemsa. PG48 d14x45
Precio: 0.44
Inserto-P, referencia 40030148 de Pemsa. PG48 d14x45 Código EAN: 8431927095589 Código ETIM 8.0: EC000879
