# Inserto-MC, referencia 40030209 de Pemsa. PG 9 d 2x 3

- Propiedad del archivo: CONSTRUNARIO
- Formato: FIEBDC-3/2012
- Programa: Construnario Versión 3.51
- Fecha de los precios: 16/04/2024
- Divisa: EUR

**PEM40030209** u Inserto-MC, referencia 40030209 de Pemsa. PG 9 d 2x 3
Precio: 1.15
Inserto-MC, referencia 40030209 de Pemsa. PG 9 d 2x 3 Código EAN: 8431927095596 Código ETIM 8.0: EC000879
