# Tapón TPM metálico roscado, referencia 44010007 de Pemsa. PG 7

- Propiedad del archivo: CONSTRUNARIO
- Formato: FIEBDC-3/2012
- Programa: Construnario Versión 3.51
- Fecha de los precios: 16/04/2024
- Divisa: EUR

**PEM44010007** u Tapón TPM metálico roscado, referencia 44010007 de Pemsa. PG 7
Precio: 0.89
Tapón TPM metálico roscado con un índice de IP68 con junta tórica incluida según EN 60529. Disponible en rosca métrica de M12 a M63 y rosca PG 7 a PG48. Fabricada en latón niquelado. Código EAN: 8431927006035 Código ETIM 8.0: EC000032
