# Tapón TPM Air, referencia 44013123 de Pemsa. M12 300/0.1

- Propiedad del archivo: CONSTRUNARIO
- Formato: FIEBDC-3/2012
- Programa: Construnario Versión 3.51
- Fecha de los precios: 16/04/2024
- Divisa: EUR

**PEM44013123** u Tapón TPM Air, referencia 44013123 de Pemsa. M12 300/0.1
Precio: 15.87
Tapón TPM Air, referencia 44013123 de Pemsa. M12 300/0.1 Código EAN: 8431927100832 Código ETIM 8.0: EC000032
