# Tapón TPM Air-inox, referencia 44014120 de Pemsa. M12 016/0.8

- Propiedad del archivo: CONSTRUNARIO
- Formato: FIEBDC-3/2012
- Programa: Construnario Versión 3.51
- Fecha de los precios: 16/04/2024
- Divisa: EUR

**PEM44014120** u Tapón TPM Air-inox, referencia 44014120 de Pemsa. M12 016/0.8
Precio: 25.78
Tapón TPM Air-inox, referencia 44014120 de Pemsa. M12 016/0.8 Código EAN: 8431927100788 Código ETIM 8.0: EC000032
