# Tapón TPM Air-inox, referencia 44014121 de Pemsa. M12 025/0.5

- Propiedad del archivo: CONSTRUNARIO
- Formato: FIEBDC-3/2012
- Programa: Construnario Versión 3.51
- Fecha de los precios: 16/04/2024
- Divisa: EUR

**PEM44014121** u Tapón TPM Air-inox, referencia 44014121 de Pemsa. M12 025/0.5
Precio: 25.78
Tapón TPM Air-inox, referencia 44014121 de Pemsa. M12 025/0.5 Código EAN: 8431927100801 Código ETIM 8.0: EC000032
