# Tapón TPK roscado, referencia 44020029 de Pemsa. PG29

- Propiedad del archivo: CONSTRUNARIO
- Formato: FIEBDC-3/2012
- Programa: Construnario Versión 3.51
- Fecha de los precios: 16/04/2024
- Divisa: EUR

**PEM44020029** u Tapón TPK roscado, referencia 44020029 de Pemsa. PG29
Precio: 1.07
Tapón TPK roscado con un índice de protección IP54 / IP68 (con anillo tórico) según EN 60529. Disponible en rosca métrica de M12 a M40 y rosca PG 7 a PG36. Fabricada en poliamida 6 autoextinguible de color gris RAL 7035. Código EAN: 8431927006257 Código ETIM 8.0: EC000032
