# Tapón TPK Air, referencia 44022120 de Pemsa. M12 016/0.8, gris

- Propiedad del archivo: CONSTRUNARIO
- Formato: FIEBDC-3/2012
- Programa: Construnario Versión 3.51
- Fecha de los precios: 16/04/2024
- Divisa: EUR

**PEM44022120** u Tapón TPK Air, referencia 44022120 de Pemsa. M12 016/0.8, gris
Precio: 5.86
Tapón TPK Air, referencia 44022120 de Pemsa. M12 016/0.8, gris Código EAN: 8431927100856 Código ETIM 8.0: EC000032
