# Tapón TPK Air, referencia 44022122 de Pemsa. M12 150/0.2, gris

- Propiedad del archivo: CONSTRUNARIO
- Formato: FIEBDC-3/2012
- Programa: Construnario Versión 3.51
- Fecha de los precios: 16/04/2024
- Divisa: EUR

**PEM44022122** u Tapón TPK Air, referencia 44022122 de Pemsa. M12 150/0.2, gris
Precio: 5.86
Tapón TPK Air, referencia 44022122 de Pemsa. M12 150/0.2, gris Código EAN: 8431927100870 Código ETIM 8.0: EC000032
