# Tope protector, referencia 44040009 de Pemsa. PG 9/M16. Negro

- Propiedad del archivo: CONSTRUNARIO
- Formato: FIEBDC-3/2012
- Programa: Construnario Versión 3.51
- Fecha de los precios: 16/04/2024
- Divisa: EUR

**PEM44040009** u Tope protector, referencia 44040009 de Pemsa. PG 9/M16. Negro
Precio: 0.45
Tope protector, referencia 44040009 de Pemsa. PG 9/M16. Negro Código EAN: 8431927100948 Código ETIM 8.0: EC000879
