# Tope protector, referencia 44040021 de Pemsa. PG21/M25. Negro

- Propiedad del archivo: CONSTRUNARIO
- Formato: FIEBDC-3/2012
- Programa: Construnario Versión 3.51
- Fecha de los precios: 16/04/2024
- Divisa: EUR

**PEM44040021** u Tope protector, referencia 44040021 de Pemsa. PG21/M25. Negro
Precio: 0.81
Tope protector, referencia 44040021 de Pemsa. PG21/M25. Negro Código EAN: 8431927100986 Código ETIM 8.0: EC000879
