# Tope protector, referencia 44041021 de Pemsa. PG21/M25. Rojo

- Propiedad del archivo: CONSTRUNARIO
- Formato: FIEBDC-3/2012
- Programa: Construnario Versión 3.51
- Fecha de los precios: 16/04/2024
- Divisa: EUR

**PEM44041021** u Tope protector, referencia 44041021 de Pemsa. PG21/M25. Rojo
Precio: 0.81
Tope protector, referencia 44041021 de Pemsa. PG21/M25. Rojo Código EAN: 8431927101082 Código ETIM 8.0: EC000879
