# Tope protector, referencia 44041042 de Pemsa. PG42/M50. Rojo

- Propiedad del archivo: CONSTRUNARIO
- Formato: FIEBDC-3/2012
- Programa: Construnario Versión 3.51
- Fecha de los precios: 16/04/2024
- Divisa: EUR

**PEM44041042** u Tope protector, referencia 44041042 de Pemsa. PG42/M50. Rojo
Precio: 2.00
Tope protector, referencia 44041042 de Pemsa. PG42/M50. Rojo Código EAN: 8431927101112 Código ETIM 8.0: EC000879
