# Manguito enchufable de acero, referencia 55006016 de Pemsa. DN16. Protección: EZ

- Propiedad del archivo: CONSTRUNARIO
- Formato: FIEBDC-3/2012
- Programa: Construnario Versión 3.51
- Fecha de los precios: 16/04/2024
- Divisa: EUR

**PEM55006016** u Manguito enchufable de acero, referencia 55006016 de Pemsa. DN16. Protección: EZ
Precio: 1.99
Manguito enchufable de acero con sistema de protección EZ, para la conexión de tubos RL en instalaciones que requieran elevadas prestaciones mecánicas y una resistencia media a la corrosión. Índice de protección IP54. Marcado N de Aenor conforme a norma IEC 61386. Código EAN: 8431927026903 Código ETIM 8.0: EC000939
