# Curva 90° enchufable de acero inoxidable AISI 304 para RINOX, referencia 55013020 de Pemsa. DN20

- Propiedad del archivo: CONSTRUNARIO
- Formato: FIEBDC-3/2012
- Programa: Construnario Versión 3.51
- Fecha de los precios: 16/04/2024
- Divisa: EUR

**PEM55013020** u Curva 90° enchufable de acero inoxidable AISI 304 para RINOX, referencia 55013020 de Pemsa. DN20
Precio: 78.05
Curva 90° enchufable de acero inoxidable AISI 304 con un índice de protección IP54 para la conexión de tubos RINOX en instalaciones que requieran un excelente grado de resistencia a la corrosión y altas prestaciones mecánicas. Disponible en diferentes diámetros. Código EAN: 8431927027696 Código ETIM 8.0: EC000936
